# Elektroarbeiten
Angebotsaufforderung (GAEB 90, DA83)
Währung: EUR

## Elektroarbeiten
Datum: 12.07.24

*Hinweis*
GEWERK: ELEKTROARBEITEN

*Hinweis*
Baubeschreibung

Projekt: Energetische Modernisierung Fassade |
ISO-Fenster / ISO-Türen | Dach | Elektro |
TRH-Sanierung | Vorstellbalkone | Mietergärten
Wohngebäude  Grumbrechtstraße 52,  21075 Hamburg

Auftraggeber / Bauherr:
Covivio Hamburg 4ApS
c/o Covivio Immobilien GmbH
Essener Str.66
46047 Oberhausen

Projektleitung: Benjamin Strauer

Erläuterung Baumaßnahme

Auftraggeber:  AG -  genannt

Bieter / Auftragnehmer:  AN -  genannt

1.  Allgemeines / Gebäudebestand
Erschließung
Der Bauort befindet sich an der Grumbrechtstraße 52,
21075 Hamburg, OT Heimfeld. Das Wohnhaus bzw. die
Baustelle liegt in einer Spielstraße. Die Vorderseite
hat einen 3,5 m tiefen Vorgarten. Die Rückseite ist
durch das Treppenhaus erreichbar.

Wohngebäude Bestand

Kenndaten:

Nutzung : Wohnen
Wohnungen : 13 St.
Baujahr :  ca. 1903
Bauweise :  massiv
Geschosszahl :  KG | EG | 1. - 3. OG | DG

Außenwände:
KG, d= 56 cm, Massivbauweise | EG, d= 45 cm,
Massivbauweise  | 1.-3. OG, d= 40 cm, Masivbauweise |
DG, d= 40 cm, Massivbauweise
Decken : Holzbalkendecken
Fenster : Holz / Kunststoff
Dach: Flachgeneigtes Satteldach mit Bitumenabdichtung
Dachentwässerung : Fallrohre außenliegend

Erschließung : Dachgeschoss
Mieterkeller im Bereich Keller  und Dachgeschoss
(mittig)

2.  Vorhaben Kurzbeschreibung

2.1  Maßnahme

2.2  Das Projekt umfasst eine Fassadenmodernisierung
an Vorder- und Rückfassade (WDVS vollflächig).
Vorderseitige Stuckornamente werden abgebrochen und in
Anlehnung an den Bestand, wiederhergestellt. Des
Weiteren werden sämtliche Fenster, Treppenhausfenster,
Hauseingangstür und die Kelleraußentür erneuert. Die
weiteren Arbeiten umfassen die Ertüchtigung des
Dachüberstandes, Dämmung der oberen Geschoßdecke
(Teilbereich) und Herstellung des 2. Rettungsweges in
den DG-Wohnungen, sowie die Montage einer RWA-Anlage.
Die rückseitigen Bestandsbalkone werden abgebrochen und
neue Vorstellbalkone errichtet. Es wird eine neue
Klingelanlage sowie eine Briefkastenanlage montiert.
Das Treppenhaus wird neu gestrichen und mit
Präsenzmeldern ausgestattet.

4.  Bauleistungen, Gewerke

Fassade (WDVS)
o  Zentrale Baustelleneinrichtung gewerkeübergreifend
o  Die übergeordnete Baustelleneinrichtung wird
zentral vom Gewerk WDVS gestellt und den anderen
Gewerken für die  Nutzung zur Verfügung gestellt.
o  dazu zählen:
o  u.a. Gerüste, WC- und Waschraum,  ggfs. Bauaufzug,
Baustrom und Wasserversorgung
o  Fassadenerneuerung mit Wärmedämmverbundsystem
(WDVS) mit einer Dämmstärke d=160mm
o  Dämmung : Mineralwolleplatten in nicht brennbarer
Ausführung Brandschutzkl. A1
o  Fassade EG - 4.OG, WDVS Beschichtung mit
mineralischem Kratzputz
o  Sockelbereiche : Dämmung in nichtbrennbarer
Ausführung
o
o  Gerüstarbeiten
o  Balkonsanierung u.a. Abdichtung neu
o  Maurer-, Putz-, und Fliesenarbeiten, Betonsanierung
o  Anstrich- u. Lackierarbeiten

Gewerk Dacharbeiten
o  Gewerk Dachdecker- Klempnerarbeiten,
Zimmererarbeiten
o  Sanierung Teilbereiche Dachfläche, Daufschlag,
Bitumenabdichtung, Rinne und Fallrohr
o  Montage Dachnotausstiege (WHG), RWA-Anlage
(TRH)
o  DG: Dämmung oberste Geschossdecke, Dämmung
Mineralwolleplatten in nicht brennbarer Ausführung, mit
begehbarer Oberlage
o  Dachbodenverschläge

Gewerk Fensterarbeiten
o  Kompletter Fenstertausch, neue
Kunststofffenster  Wärmeschutzverglasung 3-fach,
  Treppenhausfenster, Haustür, Kelleraußentür

Gewerk Metallbau / Glaserarbeiten
o  EG - 3. OG Neuerstellung Vorstellbalkone, MIt
Abbruch Bestandsbalkonen und Kellertreppe

Gewerk Elektroarbeiten
o  Treppenraum Beleuchtung, Außenbeleuchtung,
Klingel-Srechanlage, Briefkastenanlage

Gewerk GaLa-Bau
o  EG li+re - Mietergartenanlage, Allgemeinbereich,
Pflasterarbeiten, Pflanzarbeiten

Bauzeitraum :  Fenster und Türen;
  Dach (Teilleistung: DB-Dämmung oberste
Geschossdecke)

  Baubeginn: 15.10.2023
  Fertigstellung: 08.12.2023

Bauzeitraum
restl. Gewerke:  April 2024 - Juni 2024

*Hinweis*
A) ALLGEMEINE VORBEMERKUNGEN FÜR LEISTUNGSVERZEICHNISSE
(MLV)
  Stand 01.05.2010
=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils
gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten
Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN FÜR
EINHEITSPREISABKOMMEN
  Stand 23.03.2009
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B6) Sonstiges

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung Hamburg (HBauO)

Im Zuge der Gerüstarbeiten sind sämtliche
Dokumentationen (z.B. Aufbau- und Verwendungsanleitung,
Statikberechnungen bei Abweichungen von der
Regelausführung, Prüfprotokolle der Gerüstfreigabe)
anzufertigen und auf Verlangen dem AG vorzulegen.

Hier sind die Vorgaben des Herstellers, bei der Auswahl
der Untergrundmaterialien zu beachten und einzuhalten,
dies gilt auch für die Verlegerichtlinen des
Herstellers.

Für Ausführung und Anwendung gelten die neuesten
technischen Richtlinien und Herstellervorschriften.

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.)

Das Herstellen von bis zu 0,50 m² grossen mobilen
Musterflächen nach Vorauswahl vorliegender
Farbvorschläge.

Die endgültige Farbangabe erfolgt an Hand der
Musterflächen.

Zur Kalkulation ist eine Farbe mit dem Grundton
"hellgetönt" vorzusehen.

Farbtonstufen:

hellgetönt  entspricht Hellbezugswerten  51 -100

mittelgetönt  entspricht Hellbezugswerten  26 - 50

sattgetönt  entspricht Hellbezugswerten  25 - 11

Voll- oder  entspricht Hellbezugswerten  0 - 10

Sonderton

Die in der Leistungsbeschreibung angegebenen Produkte
gelten als Qualitätsbeispiel und schaffen für alle
Anbieter eine einheitliche Kalkulationsgrundlage. Sie
werden durch Angebotsabgabe Bestandteil des Angebotes.
Die
Bauleitung behält sich vor, von allen zur Anwendung
kommenden Stoffen Proben zu entnehmen und auf Qualität
und
Eignung untersuchen zu lassen.

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

*Hinweis*
Fabrikatfestlegung

Der Anbieter hat die Möglichkeit, ein gleichwertiges
anderes Erzeugnis anzubieten wenn die Position dies
vorsieht und der Nachweis der Gleichwertigkeit erbracht
wird.
Dies ist vor Angebotsabgabe anzugeben.
Bei einem Materialwechsel, durch den Auftragnehmer, ist
dieser dem Einkauf und der Bauleitung unaufgefordert,
vor dem Einbau mitzuteilen und abzustimmen.

Die zur Ausführung gelangenden Produkte
müssen bauaufsichtlich zugelassen sein. Diese Zulassung
ist ausgestellt
vom "Deutsches Institut für Bautechnik"
Abweichungen von dem in der Zulassung beschriebenen
Systemaufbaus
sind nicht zulässig.

### Bereich 01 Eingang/Treppenhaus; Keller; Briefkasten, RWA

#### Abschnitt 01.01 Eingang und Treppenhaus

**01.01.0010 Beleuchtung im Außenbereich**
Vorhandene Wand- und Hausnummerleuchte im
Eingangsbereich Außen demontieren, Lagern. Anschl.
vorhandene Leitungen sowie Leitung Dämmerungsschalter
verlängern und eine provisiorische Beleuchtung am
Gerüst montieren und für die Dauer der Baumaßnahme
vorhalten. Dämmerungsschalter wieder montieren.
Neue Leuchten mit LED-Leuchtmittel, gemäß Abbildung
oder ähnlich, liefern und an neuer Fassade montieren.
Menge: 1,000 psch

**01.01.0020 LED-Beleuchtung Treppenhauseingang**
Vorhandene Decken-Spots im TRH-Eingangsbereich
demontieren
und Fassungen und Leuchtmittel auf  LED  umrüsten.
 Anschließend die Zuleitung der LED-Spots an der neuen
weiter hintengelegenen
Deckenlampe mit Präsenzelder anklemmen.
Menge: 1,000 psch

**01.01.0025 Präsensmelder LED-Spots**
*** Bedarfsposition mit GB
Präsensmelder LED-Spots, als Eventualposition,  falls
die Erfassung durch den hinteren Präsenzmelder von der
hinteren Deckenlapme nicht ausreichend ist, liefern und
montieren.

Fabrikat: Esylux o. glw.
Menge: 1,000 Stck

**01.01.0030 Bestandslichttaster für Deckenleuchten**
Vorhandene Bestandslichttaster im Treppenhaus
demontieren und entsorgen. Anschließend die Verdrahtung
ergänzen, sodass die Deckenleuchten im Dauerstrom
schaltet werden können.
Menge: 9,000 Stck

**01.01.0040 Demontage alter Anlagenteile in Abst.-Kammern**
Alte Anlagenteile in den im Abstellkammern im
Treppenhaus freischalten, demontieren und entsorgen.
Menge: 1,000 psch

**01.01.0050 LED-Deckenleuchten**
LED-Deckenleuchten mit intergriertem Präsenzmelder.
250 mm; Acrylweiß, liefern und montieren.

Fabrikat: Osram o. glw.
Menge: 7,000 Stck

#### Abschnitt 01.02 Kellerinstallation

**01.02.0010 Demontage Stoffleitungen**
Vorhandene Stoffleitungen im Bereich des Kellerflurs
und teilw. Mieterkellern (ca. 30 m) freischalten,
demontieren und entsorgen.
Menge: 1,000 psch

**01.02.0020 Tasterschaltung mit Brennstellen**
Tasterschaltung im Flur mit 5 Brennstellen und
Aufputz-Zuleitung herstellen und an der
Allgemeinverteilung anschließen. LED
Keller-Deckenleuchten komplett, liefern und
anschließen.
Menge: 5,000 Stck

#### Abschnitt 01.03 Klingel-Sprechanlage

**01.03.0010 Terminierung der Mieter**
Terminierung der Mieter inkl. Aushang im Treppenhaus
über die Erneuerung der Klingel-Sprechanlage.
Menge: 1,000 psch

**01.03.0020 Demontage und Entsorgung**
Demontage und Entsorgung der alten Sprechstellen in 13
Wohnungen sowie des Klingeltableaus, einschl.
überprüfen der vorhandenen Leitungen, sowie
umverdrahten, beschriften und absichern.
Menge: 1,000 Stck

**01.03.0030 Neumontage Klingel-Sprechanlage komplett**
Neue Klingel-Sprechanlage für 13 Wohnungen, unter Putz
mit Edelstahlplatte, beleuchteten Klingelschildern und
Elektronik komplett, liefern und montieren.

Fabrikat: Elcom
Menge: 1,000 Stck

**01.03.0040 Wohntelefone montieren**
Wohntelefone freisprechend, füe 13 Wohnungen liefern
und an die vorhandene Installation anschließen.

Fabrikat: Elcom BFT 210, weiß
Menge: 13,000 Stck

#### Abschnitt 01.04 Briefkastenanlage

**01.04.0010 Montage Briefkastenanlage**
Austellen einer neuen Briefkastenanlage im Außenbereich
als vormontierte Säule, bestehend aus 13 Briefkästen,
ohne Sprechanlage, liefern und montieren.

Fabrikat: JU
Menge: 1,000 Stck

#### Abschnitt 01.05 RWA-Anlage Installation

**01.05.0010 Zuleitung**
Zuleitung im separaten Stromkreis von der allgemeinen
Verteilung vom Kellerzählerraum mit Brandmelderkabel
durch vorhandene Kabelschächte im Treppenhaus bis zum
DG an die RWA-Zentrale liefern und verlegen.
Menge: 1,000 Stck

**01.05.0020 Motorleitung**
Motorleitung von der Zentrale der RWA Anlage bis zu dem
Fenster wie vor, liefern und verlegen.
Menge: 1,000 Stck

**01.05.0030 Notfalltasterleitungen**
Notfalltasterleitungen von der RWA-Zentrale ins
EG und ins DG wie vor, liefern und verlegen.
Menge: 1,000 Stck

**01.05.0040 Rachwarnmelderleitung**
Rauchwarnmelderleitung von der RWA-Zentrale bis
zur DG-Decke wie vor, liefern und verlegen.
Menge: 1,000 Stck

#### Abschnitt 01.06 Unvorhergesehenes

**01.06.0010 Stundenlohnarbeiten**
Stundenlohnarbeiten für Unvohergesehenes, auf Weisung
der Bauleitung, zum Nachweis.
Menge: 10,000 Std

USt %: 19,00
